# Baumpflanzungen
Angebotsaufforderung (GAEB DA XML 3.1, DA83)
Projekt: Tm0009
Währung: EUR
Nebenangebote zugelassen: ja
Erstellt mit: GXML Toolbox V3.3 R20210630, iTWO_64 V10.0.784, 23.01.2026

## Zusätzlicher Text
Neupflanzungen - Jahnstraße und Stadtteil Piepersloh

1 Allgemeine Beschreibung der Arbeiten

Jahnstaße - Die Stadt Lüdenscheid hat im Jahr 2025 den Parkplatz in der Jahnstraße und ein Teilstück der Jahnstraße erneuert. Im Zuge der Bauarbeiten mussten dort einige Bäume und Pflanzen weichen. Diese sollen nun ersetzt werden. In der Jahnstraße muss zusätzlich bei Haus Nr. 10 ein Baumstubben entfernt werden. Die dazu- gehörige Baumscheibe soll vergrößert werden. Hierzu muss vorhandenes Pflaster aufgenommen werden.
Piepersloh - Im Bereich Piepersloh wurden die Straßen Westerfelder Weg, Bremecker Weg, Piepersloher Platz und Dulmecker Weg  vollständig erneuert und umgestaltet. Im Zuge der Straßenbauarbeiten sind dort Baumbeete erstellt worden, die jetzt mit Bäumen und entsprechender Unterpflanzung auszustatten sind.
Beide Standorte sollen bepflanzt werden und im Anschluss daran durch die Fertigstellungs-  und Entwicklungspflege für 3 Jahre betreut werden.

2 Beschreibung der Örtlichkeit
Standort 1: Parkplatz Jahnstraße und Jahnstraße
Standort 2: Piepersloh - Westerfelder Weg, Bremecker Weg und Piepersloher Platz

Fotos der örtlichen Situationen sind angehängt

3 Ausführungszeit
Die Neupflanzungen haben zeitnah nach der Auftragsvergabe, jedoch spätestens bis Ende April 2026 und in Absprache mit dem Auftraggeber erfolgen. Zu dem hat die Abarbeitung ohne Unterbrechung zu erfolgen. Die Fertigstellungs- und Entwicklungspflege läuft bis 2029.

4 Kalkulation und Abrechnung
Beschaffung und Sichtung der notwendigen Leitungspläne sind in die Kalkulation mit einzurechnen und werden nicht gesondert vergütet.
Die Abrechnung erfolgt nach gepflanzter Baum-, Strauch- und Staudenanzahl, welche mittels der Lieferscheine zu belegen sind. Massen müssen mittels schlüssigem Aufmaß erkennbar abgerechnet werden. Lieferscheine bzw. Wiegescheine für Materialien sind beizufügen und dienen der Abrechnungsgrundlage.
Eventuell anfallende Stundenlohnarbeiten müssen vom  AG schriftlich beauftragt werden.
Nur vom Auftraggeber im Vorfeld unterschriebene Tagesberichte werden zur Abrechnung zugelassen und akzeptiert. Die Tagesberichte sind der Bauleitung bei Baustellenterminen vorzulegen oder per Email einzureichen.

Die Schlussrechnung, nach Beendigung der Fertigstellungs- und Entwicklungspflege, ist bis zum 01.12.2029 einzureichen.

5 Besonderheiten bei der Ausführung
Die genauen Pflanzstandorte der verschiedenen Pflanzen werden in einem Ortstermin mit dem AG festgeleget. .Alle Pflanzflächen wurden mit Pflanzsubtrat bzw. pflanzfähigem Boden bereits aufgefüllt.
Im Bereich Piepersloh wurde teilweise mit Baumrigolen gearbeitet. Hier ist es zwingend erforderlich, sich im Vorfeld mit dem AG vor Ort abzusprechen.
Leitungspläne sind zwingend im Vorfeld durch den AN einzuholen.

Die Leistungen der Fertigstellungs- und Entwicklungspflege enden für beide Standorte im Oktober 2029.

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
## 010 Baumpflanzung - Neua*nlage - Jahnstraße und Piepersloh
Datum: 23.01.2026

### Bereich 1 Neupflanzung Jahnstraße

#### Abschnitt 1.1 Baustelleneinrichtung

**1.1.10 Baustelleneinrichtung**
*** Pauschalposition
inkl. Einholung der Verkehrsrechlichten Anordung, Beschilderung und aller notwendigen Leitungspläne
Menge: 1,000 psch

#### Abschnitt 1.2 Vorarbeiten

*Hinweis*
Im Zuge der Baumaßnahme musste eine Fällung im unteren Straßenverlauf der Jahnstraße erfolgen.
Der Baumstubben ist stehengeblieben. Dieser muss entfernt und die Baumscheibe vergrößert werden.
Für die Vergrößerung muss Pflaster aufgenommen und die Abschlussteine mit einer Betonschmiege versehen werden. Ebenso muss nach dem Entfernen des Stubbens pflanzfähiger Boden aufgefüllt werden.

Bevor diese Arbeiten beginnen, bitte beim AG melden, um Größe und weiteren Ablauf zu besprechen.

**1.2.10 Stubben entfernen**
Stubben entfernen, dabei Rücksicht auf die Bordsteine und eventuelle Leitungen nehmen
nicht pflanzfähiges Material entfernen
Menge: 1,000 Stck

**1.2.20 Pflaster aufnehmen - Baumscheibe vergrößern**
vorhandenes Pflaster aufnehmen, Baumscheibe vergrößern
ggf. Pflastersteine richten
Menge: 4,000 m²

**1.2.30 Pflaster richten und Betonzeile herstellen**
übrige Fläche ggf. richten und Abschlussteine in Beton setzen und mit einer Betonschmiege versehen
Menge: 8,000 lfm

**1.2.40 Boden andecken**
Baumscheibe mit pflanzfähigem Boden auffüllen
Menge: 4,000 m³

#### Abschnitt 1.3 Pflanzung

**1.3.10 Baum liefern, abladen und pflanzen**
Tilia tomentosa

Hochstamm, mit durchgehendem Leittrieb, 3xv, aus extra weitem Stand, mDb, StU 16-18

Gießrand herstellen
Menge: 3,000 Stck

**1.3.20 Baum liefern, abladen und pflanzen**
Quercus cerris

Hochstamm, mit durchgehendem Leittrieb, 3xv, aus extra weitem Stand, mDb, StU 16-18

Gießrand herstellen
Menge: 3,000 Stck

**1.3.30 Baumverankerung 3-Bock**
liefern und einbauen eines Dreibocks, inkl. Querriegel, Baumbefestigung und aller notwendigen Materialien
Menge: 6,000 Stck

**1.3.40 Unterpflanzung Staude liefern, abladen und pflanzen**
Unterpflanzung Staude liefern, abladen und pflanzen

  Geranium sanguineum 'Tiny Monster' -
  mit Topfballen
Menge: 1400,000 Stck

**1.3.50 Unterpflanzung Gehölz liefern, abladen und pflanzen**
Unterpflanzung Gehölz liefern, abladen und pflanzen

9 Stck.  Pinus mugo 'Carstens Wintergold'
  im Container, 3xv, Breite 30-40 cm

9 Stck.  Spiraea x japonica 'Golden Princess'
  Strauch, 2xv, mit Topfballen, Höhe 20-30 cm
Menge: 18,000 Stck

**1.3.60 Rindenmulch liefern und andecken**
Rindenmulch liefern und flächig andecken,
Schichtstärke 5 cm
Menge: 10,000 m³

#### Abschnitt 1.4 Fertigstellungspflege Jahr 1

**1.4.10 Wässern - Bäume**
Wasser liefern, 100 Liter pro Baum
Gesamtbedarf 600 Liter

Wässerungsgänge 10 Stück

vor Ausführung schriftlich beim AG anmelden

Einheitspreis für einen Wässerungsgang  mit 600 Liter für 6 Bäume
Menge: 10,000 Stck

**1.4.20 Wässern - Sträucher**
Wasser liefern, 50 Liter pro Strauch

Wässerungsgänge 10 Stück

vor Ausführung schriftlich beim AG anmelden

Einheitspreis für einen Wässerungsgang  mit 900 Liter für 18 Sträucher
Menge: 10,000 Stck

**1.4.30 Wässern - Unterpflanzung (flächig)**
Wasser liefern,

Wässerungsgänge 10 Stück

vor Ausführung schriftlich beim AG anmelden

Einheitspreis für einen Wässerungsgang mit 900 Liter für 300 qm Pflanzfläche (Unterpflanzung)
Menge: 10,000 Stck

**1.4.40 Vegetationsfläche lockern**
Wurzelwildkräuter und -gräser mit Wurzel entfernen
3 cm tief lockern
Steine ab 5 cm Durchmesser entfernen
Pflanzenreste und totes Holz auslesen und aufnehmen,

alles anfallende Material laden und abtransportieren und auf dafür zugelassener Deponie entsorgen

Entsorgungskosten sind im EP mit einzurechnen und werden nicht gesondert vergütet

Anzahl der Arbeitsgänge: 4 Stück
zu bearbeitende Fläche: 300 qm

vor Ausführung schriftlich beim AG anmelden

Einheitspreis für einen Pflegegang
Menge: 4,000 Stck

**1.4.50 Pflanzschnitt**
Pflanzschnitt an 6 Bäumen, fachgerecht, nach ZTV
Menge: 6,000 Stck

#### Abschnitt 1.5 Entwirklungspflege Jahr 2 & 3

**1.5.10 Wässern - Bäume**
Wasser liefern, 100 Liter pro Baum
Gesamtbedarf 600 Liter

Wässerungsgänge 10 Stück pro Jahr
gesamt Wässerungsgänge für Jahr 2 & 3: 20 Stück

vor Ausführung schriftlich beim AG anmelden

Einehitspreis für einen Wässerungsgang  mit 600 Liter für 6 Bäume
Menge: 20,000 Stck

**1.5.20 Wässern - Sträucher**
Wasser liefern, 50 Liter pro Strauch

Wässerungsgänge 10 Stück
gesamt Wässerungsgänge für Jahr 2 & 3: 20 Stück

vor Ausführung schriftlich beim AG anmelden

Einheitspreis für einen Wässerungsgang  mit 900 Liter für 18 Sträucher
Menge: 20,000 Stck

**1.5.30 Wässern - Unterpflanzung (flächig)**
Wasser liefern,

Wässerungsgänge 10 Stück
gesamt Wässerungsgänge für Jahr 2 & 3: 20 Stück

vor Ausführung schriftlich beim AG anmelden

Einheitspreis für einen Wässerungsgang  mit 900 Liter für 300 qm Pflanzfläche (Unterpflanzung)
Menge: 20,000 Stck

**1.5.40 Vegetationsfläche lockern**
Wurzelwildkräuter und -gräser mit Wurzel entfernen
3 cm tief lockern
Steine ab 5 cm Durchmesser entfernen
Pflanzenreste und totes Holz auslesen und aufnehmen,

alles anfallende Material laden und abtransportieren und auf dafür zugelassener Deponie entsorgen

Entsorgungskosten sind im EP mit einzurechnen und werden nicht gesondert vergütet

Anzahl der Arbeitsgänge: 4 Stück pro Jahr
Gesamtarbeitsgänge für Jahr 2 & 3: 8 Stück
zu bearbeitende Fläche: 300 m²

vor Ausführung schriftlich beim AG anmelden

Einheitspreis für einen Pflegegang
Menge: 8,000 Stck

**1.5.50 Erziehungs- und Aufbauschnitt nach ZTV**
Menge: 12,000 Stck

#### Abschnitt 1.6 Stundenlohnarbeiten

**1.6.10 GaLa Bau Vorarbeiter**
Menge: 5,000 Std

**1.6.20 Gärtner**
Menge: 5,000 Std

**1.6.30 Arbeiter**
Menge: 5,000 Std

**1.6.40 Bagger bis 5t inkl. Bediener**
Bagger bis 5t inkl. Bediener und Betriebsstoffe
Menge: 3,000 Std

**1.6.50 LKW bis 7,5t inkl. Bediener**
LKW bis 7,5t inkl. Bediener und Betriebsstoffe
Menge: 3,000 Std

### Bereich 2 Neupflanzung Piepersloh

*Hinweis*

#### Abschnitt 2.1 Baustelleneinrichtung

**2.1.10 Baustelleneinrichtung**
*** Pauschalposition
inkl. Einholung der Verkehrsrechlichten Anordung, Beschilderung und aller notwendigen Leitungspläne
Menge: 1,000 psch

#### Abschnitt 2.2 Pflanzung

**2.2.10 Baum liefern, abladen und pflanzen**
Liquidambar styraciflua

Hochstamm, mit durchgehendem Leittrieb, 3xv, aus extra weitem Stand, mDb, StU 16-18

Gießrand herstellen
Menge: 5,000 Stck

**2.2.20 Baum liefern, abladen und pflanzen**
Liquidambar styraciflua

Spalier, 4xv, mDb, Breite 150-200 cm, Höhe 250-300 cm

Gießrand herstellen
Menge: 8,000 Stck

**2.2.30 Baumverankerung 3-Bock**
liefern und einbauen eines Dreibocks, inkl. Querriegel, Baumbefestigung und aller notwendigen Materialien
Menge: 13,000 Stck

**2.2.40 Unterpflanzung Gehölz liefern, abladen und pflanzen**
Unterpflanzung Gehölz liefern, abladen und pflanzen

Beetrosen "Heidetraum" -Noack- A-Qualität mit Topfballen
Menge: 500,000 Stck

**2.2.50 Rindenmulch liefern und andecken**
Rindenmulch liefern und flächig andecken,
Schichtstärke 5 cm
Menge: 5,000 m³

#### Abschnitt 2.3 Fertigstellungspflege Jahr 1

**2.3.10 Wässern - Bäume**
Wasser liefern, 100 Liter pro Baum
Gesamtbedarf 1300 Liter

Wässerungsgänge 10 Stück

vor Ausführung schriftlich beim AG anmelden

Einheitspreis für einen Wässerungsgang mit1300 Liter für 13 Bäumen
Menge: 10,000 Stck

**2.3.30 Wässern - Unterpflanzung (flächig)**
Wasser liefern,

Wässerungsgänge 10 Stück

vor Ausführung schriftlich beim AG anmelden

Einheitspreis für einen Wässerungsgang  mit 1200 Liter für 120 Quadratmeter Pflanzfläche (Unterpflanzung)
Menge: 10,000 Stck

**2.3.40 Vegetationsfläche lockern**
Wurzelwildkräuter und -gräser mit Wurzel entfernen
3 cm tief lockern
Steine ab 5 cm Durchmesser entfernen
Pflanzenreste und totes Holz auslesen und aufnehmen,

alles anfallende Material laden und abtransportieren und auf dafür zugelassener Deponie entsorgen

Entsorgungskosten sind im EP mit einzurechnen und werden nicht gesondert vergütet

Anzahl der Arbeitsgänge: 4 Stück
zu bearbeitende Fläche: 120 m²

vor Ausführung schriftlich beim AG anmelden

Einheitspreis für einen Pflegegang
Menge: 4,000 Stck

**2.3.50 Pflanzschnitt**
Pflanzschnitt an 13 Bäumen, fachgerecht, nach ZTV
Menge: 13,000 Stck

#### Abschnitt 2.4 Entwirklungspflege Jahr 2 & 3

**2.4.10 Wässern - Bäume**
Wasser liefern, 100 Liter pro Baum
Gesamtbedarf 1300 Liter

Wässerungsgänge 10 Stück pro Jahr
gesamt Wässerungsgänge für Jahr 2 & 3: 26 Stück

vor Ausführung schriftlich beim AG anmelden

Einheitspreis für einen Wässerungsgang mit 1300 Liter für 13 Bäume
Menge: 26,000 Stck

**2.4.30 Wässern - Unterpflanzung (flächig)**
Wasser liefern,

Wässerungsgänge 10 Stück
gesamt Wässerungsgänge für Jahr 2 & 3: 20 Stück

vor Ausführung schriftlich beim AG anmelden

Einheitspreis für einen Wässerungsgang  mit 1200 Liter für 120 Quadratmeter Pflanzfläche (Unterpflanzung)
Menge: 20,000 Stck

**2.4.40 Vegetationsfläche lockern**
Wurzelwildkräuter und -gräser mit Wurzel entfernen
3 cm tief lockern
Steine ab 5 cm Durchmesser entfernen
Pflanzenreste und totes Holz auslesen und aufnehmen,

alles anfallende Material laden und abtransportieren und auf dafür zugelassener Deponie entsorgen

Entsorgungskosten sind im EP mit einzurechnen und werden nicht gesondert vergütet

Anzahl der Arbeitsgänge: 4 Stück pro Jahr
Gesamtarbeitsgänge für Jahr 2 & 3: 8 Stück
zu bearbeitende Fläche: 120 m²

vor Ausführung schriftlich beim AG anmelden

Einheitspreis für einen Pflegegang
Menge: 8,000 Stck

**2.4.50 Erziehungs- und Aufbauschnitt nach ZTV**
Menge: 26,000 Stck

#### Abschnitt 2.5 Stundenlohnarbeiten

**2.5.10 GaLa Bau Vorarbeiter**
Menge: 5,000 Std

**2.5.20 Gärtner**
Menge: 5,000 Std

**2.5.30 Arbeiter**
Menge: 5,000 Std

**2.5.40 Bagger bis 5t inkl. Bediener**
Bagger bis 5t inkl. Bediener und Betriebsstoffe
Menge: 3,000 Std

**2.5.50 LKW bis 7,5t inkl. Bediener**
LKW bis 7,5t inkl. Bediener und Betriebsstoffe
Menge: 3,000 Std
